# LRA Gotha, Sanierung von Büroräumen
Angebotsaufforderung (GAEB DA XML 3.2, DA83)
Projekt: 26-62
Währung: EUR
Vergabeart: Verhandlungsverfahren
Auftraggeber: DV-Nummer: 5; Vergabenummer: 5
Erstellt mit: BECHMANN AVA 2024.80/ GXML Toolbox V3.3 R20210630, BECHMANN AVA 2024.80, 25.09.2026

## Zusätzlicher Text
Leistungsverzeichnis

  zum Vorhaben:

Sanierung von Büroräumen im Landratsamt Gotha
Büro Bereich Landrat

Los 5  Bodenbelagsarbeiten

Auftraggeber:  Landratsamt Gotha
  2.1 Amt für Gebäude- und
  Straßenmanagement

18. März-Straße 50
99867 Gotha

## 5 Bodenbelagsabeiten
Datum: 25.09.2026

*Hinweis: ALLGEMEINE VORBEMERKUNGEN*
Bodenbelagsarbeiten

1. ALLGEMEINE VERTRAGSBEDINGUNGEN

Die Allgemeinen Vertragsbedingungen für die Ausführung von Bauleistungen (VOB/B)  gelten in der jeweils letzten Fassung, die spätestens drei Monate vor dem Eröffnungs- /Einreichungstermin im Bundesanzeiger bekannt gemacht worden ist.

2.  BESONDERE VERTRAGSBEDINGUNGEN
Als Besondere Vertragsbedingungen gelten die Festlegungen auf Formblatt 214
(Besondere Vertragsbedingungen), Seite 1 bis 2, welche der Ausschreibung zugeheftet
sind.

3.  ZUSÄTZLICHE VERTRAGSBEDINGUNGEN
Der Auftragnehmer ist verpflichtet Bautagesberichte zu führen und diese dem Auftraggeber auf Verlangen wöchentlich zu übergeben.
Die Bautagesberichte müssen die Angaben enthalten, die für die Ausführung und  Abrechnung des Vertrages von Bedeutung sein können, insbesondere über Wetter,  Temperaturen, Zahl und Art der auf der Baustelle beschäftigten Arbeitskräfte, Zahl und Art der eingesetzten Großgeräte, Art, Umfang und Ort der geleisteten Arbeiten mit den wesentlichen Angaben über den Baufortschritt, Abnahmen, Behinderung und  Unterbrechung der Ausführung, Arbeitseinstellung, Unfälle und sonstige wichtige Vorkommnisse.

4.  ATV - ALLGEMEINE TECHNISCHE VERTRAGSBEDINGUNGEN
Die Allgemeinen Technischen Vertragsbedingungen -ATV- (VOB/C) gelten in der jeweils  letzten Fassung, die spätestens drei Monate vor dem Eröffnungs-/Einreichungstermin im  Bundesanzeiger bekannt gemacht worden ist.

5.  ZTV - ZUSÄTZLICHE TECHNISCHE VERTRAGSBEDINGUNGEN

5.1  Baustelleneinrichtung

Die Kosten für die nicht  vom Auftraggeber gestellte Baustelleneinrichtung in die Preise einzurechnen.

5.2  Kostenabgrenzung

Die Abrechnung von Bauwasser und Baustrom erfolgt nach den Festlegungen in der  Anlage zu den Besonderen Vertragsbedingungen (Formblatt 214, Pkt. 10). Die Kosten für den Verbrauch von anderen Energien und Gasen sowie für das Heranführen von Versorgungsleitungen ab bauseits gestelltem Anschluss sind in die entsprechenden Einheitspreise einzurechnen.
Zwischenlagerungskosten werden nicht gesondert vergütet und müssen in die Einheitspreise eingerechnet werden.
Arbeitsunterbrechungen innerhalb der Baustelle bedingt durch paralleles Arbeiten mit anderen Gewerken werden nicht gesondert vergütet, es sei denn, dass das allgemein übliche Maß überschritten wird.

5.3  Abfallbeseitigung

Eigenes Restmaterial, Verpackungsmaterial u. dgl. ist vom Auftragnehmer kostenlos zu beseitigen.
Der anfallende Baumüll bzw. Rest- und Verpackungsmaterial ist durch den Auftragnehmer
regelmäßig bzw. nach Aufforderung durch die Bauleitung zu entsorgen. Sollte dies nach
zweimaliger Aufforderung nicht erfolgen, erfolgt die Entsorgung durch den Auftraggeber.
Die Kosten hierfür werden dem Auftragnehmer in Abzug gebracht.
Der Nachweis über die ordnungsgemäße Entsorgung wird verlangt.

6.  ANGABEN ZUR LAGE UND ZU DEN BESONDERHEITEN DER BAUSTELLE

6.1  Angaben zum Bestand und zu den geplanten Baumaßnahmen

Das Gebäude des Landratsamts Gotha wurde in der Mitte des 19. Jahrhunderts als militerische Kaserne errichtet. Es handelt sich um einen 3-geschossigen Massivbau mit einem modernen seitlichen Anbau.
Die geplante Baumaßnahme findet in einem begrenzten Bereich des 1. Obergeschosses statt und beeinhaltet die Zusammenlegung von zwei Büroräumen und die Sanierung mehrerer Büroräume.

6.2  Angaben zur Lage der Baustelle und Baustellenzufahrt

Das Gebäude liegt am westlichen Rand des Stadtzentrums in der 18.-März-Straße 50.
Die Zufahrt direkt an das Gebäude ist über einen zugehörigen Parkplatz möglich. Der Zugang zum Gebäude kann über den Haupteingang an der 18.-März- Straße sowie über einen Nebeneingang zum Parkplatzbereich unter Berücksichtigung aller notwendigen Sicherheitsmaßnahmen erfolgen.

Die Ausführung der Bodenbelagsarbeiten erfolgt gemäß Bauzeitenplan.. Bis auf den in sich geschlossenen Bereich der Baumaßnahme im 1. OG Flur 4 findet der normale Bürobetrieb mit Besucherverkehr im Haus weiterhin statt.
Die Lärm- und Schmutzbelästigung ist auf ein absolut notwendiges Minimum zu beschränken.
Der direkte Baubereich und eventuelle Baustelleneinrichtungs- und Lagerflächen sind  zum Schutz der Angestellten und Besuchern wirksam abzusperren. Entsprechende Schutzmaßnahmen sind einzukalkulieren.
Gerüste werden bauseits nicht bereitgestellt. Werden für die auszuführenden Leistungen Gerüste benötigt, sind diese in den EP einzukalkulieren.

Während der Durchführung der Bauarbeiten ist eine Teilnahme an den wöchentlich stattfindenden Bauberatungen durch einen fachkundigen, kompetenten Mitarbeiter (Bauleiter oder Polier) zwingend erforderlich.

6.3  Angaben zur Baustelleneinrichtung

Baustrom/Bauwasser/Baustellentoilette
Baustrom- und Bauwasseranschluss werden durch den Auftraggeber zur Verfügung
gestellt (Abrechnung siehe Pkt. 5.2).
Als Baustellentoilette können die vorhandenen Sanitäreinrichtungen  auf der Etage genutzt werden, jedoch ausschließlich für sanitäre Zwecke. Die Entsorgung von anfallenden Bauresten, Schmutzwasser, Farbresten etc. über die  vorhandenen Sanitäreinrichtungen ist nicht zulässig. Welche der vorhandenen Sanitäreinrichtungen genutzt werden können, wird in Absprache mit der Bauleitung festgelegt.

Lager- und Aufenthaltsräume
Vom Auftraggeber können keinerlei Aufenthalts- und Lagerräume zur Verfügung gestellt
werden. Der Auftragnehmer hat seinen gesamten diesbezüglichen Bedarf über
entsprechende Baustellencontainer bzw. Bauwagen abzusichern.
Diese Einrichtungen können nur in Abstimmung mit der Bauleitung aufgestellt werden, da
die zur Verfügung stehenden Flächen sehr begrenzt sind.

Lagerflächen
Lagerflächen für Vorhaltematerial und Baustoffe stehen ebenfalls nur in begrenztem
Umfang zur Verfügung. Die Zwischenlagerung von größeren Baustoffmengen ist nicht möglich.
Standflächen für Schuttcontainer sind in eingeschränktem Umfang vorhanden. Die Aufstellung muss in Abstimmung mit der Bauleitung erfolgen.Die Lagerung von Material kann nur begrenzt und nur in Abstimmung mit der Bauleitung erfolgen. Räume für die Lagerung von Material oder Aufenthalt von Personen werden nicht zur Verfügung gestellt.

7.  BESONDERE HINWEISE ZUR KALKULATION

Alle Einheitspreise verstehen sich, wenn nicht ausdrücklich besonders beschrieben (z.B.
'nur einbauen' bzw. 'gelieferte ... einbauen' u. ä.), einschl. Lieferung der benötigten Materialien, Transport, Zwischenlagerung und Einbau, einschl. evtl. erforderlicher Hilfsmittel.
Wird durch den Auftragnehmer eingeschätzt, das für die nachfolgendend beschriebenen Leistungen spezielle Maschinen, Krane, Bauaufzüge, besondere Geräte und Werkzeuge, Gerüste etc. benötigt werden, sind diese (einschl. Vorhaltung für die geplante Bauzeit) in diese Position oder anteilig in die nachfolgenden Positionen einzukalkulieren.

### Bereich 1 ABBRUCH, VORBEREITUNGEN

#### Titel 1.1 Abbruch Bodenbeläge

**1.1.1 Abbruch Teppich**
Abbruch von Bodenbelägen aus Teppich, verklebt, einschließlich Kantenprofil, Sockelleisten aus Teppichmaterial, Holz- Viertelstäbe und Entsorgung nach AVV Schlüssel.
Die Holzsockelleisten bleiben im Bestand erhalten.
Der Untergrund ist von Kleberesten zu reinigen und zur Aufnahme von neuem Bodelbelag vorzubereiten.
Untergrund: Estrich
Gesamtdicke:  3-4 mm
Nachfolgeleistung: neuer Linoleum oder Textilbelag

Ausführungsorte: Räume 207, 221, 223, 224, 225
Menge: 210,000 m²

**1.1.2 Abbruch Bodenbelag, Linoleum/PVC**
Abbruch von Bodenbelägen aus Linoleum bzw. PVC, verklebt, einschließlich Holz- Viertelstäbe und Entsorgung nach AVV Schlüssel.
Die Holzsockelleisten bleiben im Bestand erhalten.
Der Untergrund ist von Kleberesten zu reinigen und zur Aufnahme von neuem Bodelbelag vorzubereiten.
Untergrund:  Estrich
Gesamtdicke:  3-4 mm
Nachfolgeleistung: neuer Linoleum oder Textilbelag

Ausführungsort: Raum Flur 4
Menge: 80,000 m²

#### Titel 1.2 Vorbereitungsarbeiten

**1.2.1 Untergrund schleifen**
Bestandsuntergrund zur Haftungsverbesseruung bei Bedarf anschleifen und absaugen, anfallende Stoffe sammeln und entsorgen
Untergrund: Estrich

Ausführungsorte: Räume 207, 221, 223, 224, 225, 226, Flur 4
Menge: 290,000 m²

**1.2.2 Untergrund grundlieren**
Untergrund zur Aufnahme von Bodenbelag mit geeignetem, auf das nachfolgende Bodensystem abgestimmten Grundierung vorbehandeln

Ausführungsorte: Räume 207, 221, 223, 224, 225, 226, Flur 4
Menge: 290,000 m²

**1.2.3 Untergrund vollflächig spachteln und schleifen**
Vorhandenen Untergrund vollflächig spachteln und schleifen, nach Verlegeanforderung nachfolgender Belag

Ausführungsorte: Räume 207, 221, 223, 224, 225, 226, Flur 4
Menge: 290,000 m²

**1.2.4 Fehlstellen schließen, Estrich**
Estrichfehlstellen in Bestandsestrich wie folgt schließen:
- Aus vorhandenen Fehlstellen lockere Materialien lösen
- die Ausbruchstellen aufrauen
- Löcher schleifen
- Untergrund reinigen, Haftgrund herstellen
- Mit geeignetem Kunstharzbodenmaterial auffüllen
- Bauschutt entsorgen nach AVV-Schlüssel
Menge: 40,000 m²

**1.2.5 Bodenschlitze schließen, B=150-300 mm**
Bodenschlitze in Bestandsestrich wie folgt schließen:
- Aus vorhandenen Bodenaussparungen lockere Materialien
entfernen
- Untergrund reinigen, Haftgrund herstellen
- Höhenanpassung benachbarter Flächen durch
Ausgleichsspachtel
- Mit geeignetem Kunstharz- bzw. kunststoffvergütetem
Zementestrichbodenmaterial auffüllen
Breite der Streifen: über 150 bis 300 mm
Höhe:  bis 20 mm
Menge: 20,000 m

### Bereich 2 BODENBELAG

#### Titel 2.1 Linoleum

**2.1.1 Linoleumbelag, bis 2,5 mm, Klasse 34**
Linoleumbodenbelag, Bahnenware, nach DIN EN ISO 24011 einschl. Schmelzdraht der Fugen und Stößen,
Allgemein Bauaufsichtliche Zulassung für Verwendung in Aufenthaltsräumen .

Belagdicke:  2,5 mm
Bahnenbreite:  2 m
Rücken:  Jute
Untergrund:  Estrich fertig gespachtelt
Beanspruchungsklasse: Objekt 34 (sehr stark) nach DIN EN ISO 10874
Trittschallverbesserung: min. 5 db nach EN ISO 10140
Aufladespannung: max. 2 kV
permanent antistatisch
Brandverhalten:  Cfl-s1 nach DIN EN 13501
Eignung Stuhlrollen: Typ W
Eignung Fußbodenheizung: ja
Rutschsicherheit: R9 nach ASR1.5/ DGUV Regel 108-003
Gleitwiderstand:  DS mind. 0,30 nach DIN EN 13893
Oberfläche:  marmoriert
Oberflächenvergütung: werkseitiges Oberflächenfinish
Farbe:  grau nach Wahl AG
Lichtechtheit:  6 EN-ISO 105-B02
Weitere Anforderungen: antibakteriell, hemikalienbeständigkeit: keine Veränderung von Materialeigenschaften bei kurzzeitiger Einwirkung von verdünnten Säuren, Ölen und Fetten.

Hersteller / Fabrikat:  Forbo. Linoflex
oder gleichwertig

angebotenes Fabrikat: '.............................'

Ausführungsorte: Räume 208, 226, Flur 4
Menge: 130,000 m²

#### Titel 2.2 Textil

**2.2.1 Teppichbelag, Schlinge, 100% Polyamid**
Textiler Bodenbelag DIN EN 1307, Teppich-Bahnenware, als gewebte Schlinge,
gemustert, Nutzschicht aus Recyclinggarn

Herstellungsart ISO 2424: Getuftet
Oberseitengestaltung ISO 2424: Schlinge
Material der Nutzschicht ISO 2424: 100 % Polyamid
Trägermaterial ISO 2424: PES
Rückenausrüstung ISO 2424: Textiler Zweitrücken
Polnutzschicht:  100% Polyamid
Noppenzahl ISO 1763:  ca. 18.000/m²
Gesamtdicke mm:  ca. 5,9
Poleinsatzgewicht  g/m2:  ca. 700
Grundmaterialgewicht g/m2  ca. 490
Gesamtgewicht  g/m2  ca. 2.000
Polnutzschichtgewicht g/m2:  ca.  450
Polrohdichte g/cm3:  ca. 0,196
Stuhlrolleneignung: Intensive Nutzung
Komfortwert:  LC2
Trittschallverbesserung (dB): 27
Brandverhalten DIN EN 1350-1:  Cfl-S1
Zertifikat:  Blauer Engel
max. Aufladung DIN EN 1815 Bl.2:  <2,0 KV
Wasserechtheit DIN EN ISO 105-E 01:  mind. Note 4
Lichtechtheit  DIN EN ISO 105-B 02:  mind. Note 5

Weitere Merkmale: Allergikergeeignet, recycelbar, frei von PVC und Bitumen, frei von Formaldehyd, Reduzierung von Feinstaub in der Atemluft, frei von schädlichen Emissionen und Gerüchen, einfach zu reinigen nur mit Wasser

liefern und auf verlegereifem Untergrund in fachgerechter Ausführung mit geeigneten Klebstoffen vollflächig verkleben,
einschl. aller Materialien und Nebenarbeiten. Ausführung gemäß VOB DIN 18365
einschl. Anarbeiten an Durchdringungen, Einbauten usw.

Hersteller / Fabrikat:  Object Carpet / Eco Solo
oder gleichwertig

angebotenes Fabrikat: '.............................'

Ausführungsorte: Räume 207, 221, 223, 224, 225
Menge: 160,000 m²

### Bereich 3 SONSTIGES ZU BODENBELAG

#### Titel 3.1 Sonstiges

**3.1.1 Übergangsprofil, Metall**
Übergangsschienen aus Metall,
Material: Aluminium
liefern und einbauen

Ausführungsorte: Räume 207, 222, 223, 224, 225
Menge: 8,000 m

**3.1.2 Verfugung, elastisch, Silikon**
Verfugung, elastisch, Silikon
Elastische Verfugung mit 1-Komponenten-Dichtstoff aus Silikonbasis, Fuge glatt gestrichen, inkl. notwendiger Flankenvorbehandling an Anschlussflächen und Hinterlegen der Fugenhohlräume mit geeignetem Hinterstopfmaterial
Menge: 25,000 m

### Bereich 4 ARBEITEN AUF NACHWEIS

#### Titel 4.1 Stundenlohnarbeiten

*Hinweis: Stundenlohnarbeiten allg. Hinweise*
Stundenlohnarbeiten durch Arbeitskräfte auf Anordnung
des AG ausführen. Der Verrechnungssatz für die jeweilige
Arbeitskraft umfaßt sämtliche Aufwendungen wie Lohn- und
Gehaltskosten, Lohn- und Lohnnebenkosten, Zuschläge,
lohngebundene und lohnabhängige Kosten, sonstige Sozialkosten,
Gemeinkosten, Wagnis und Gewinn. Erschwerniszuschläge, sowie
Zuschläge für Überstunden, Nacht-, Sonntags- und Feiertagsarbeit
werden gesondert vergütet.
Der Nachweis ist tageweise zu führen und der Bauleitung bei
jedem Baustellentermin vorzulegen.

**4.1.1 Stundenlohnarbeiten Facharbeiter**
Für unvorhergesehene Arbeiten, die auf Anweisung der Bauleitung auszuführen sind, siehe allgemeine Textbeschreibung,
gelten folgende Verrechnungssätze
Menge: 5,000 h

**4.1.2 Stundenlohnarbeiten Helfer**
Für unvorhergesehene Arbeiten, die auf Anweisung der Bauleitung auszuführen sind, siehe allgemeine Textbeschreibung,
gelten folgende Verrechnungssätze
Menge: 5,000 h
